# Renovierung Küche Museumscafe
Angebotsaufforderung (GAEB 90, DA83)
DV-Nummer: 1311-6
Währung: EUR

## CNS Kücheneinrichtung mit Geräten
Datum: 26.11.25

*Hinweis*
Das Stadt- und Geschichtsmuseum Lüdenscheid befindet
sich im
denkmalgeschützten Geschichtsmuseum, früher Amtshaus
(Bauteil A) des
Museumkomplexes an der Sauerfelder Straße 14-20 in
Lüdenscheid. Die
baulichen Maßnahmen in dieser Ausschreibung befinden
sich alle in den
Räumlichkeiten im Erdgeschoss des Museums.

Zu 1.) Bauherr: Stadt Lüdenscheid, Fachdienst Kultur

zu 2.) Bauherr: Stadt Lüdenscheid, Zentrale
Gebäudewirtschaft
Architekt / örtliche Bauleitung: Zentrale Gebäude
Wirtschaft.

1. Angaben zur Baustelle

1.1. Lage der Baustelle
Die baulichen Maßnahmen in dieser Ausschreibung
befinden sich alle in
den Räumlichkeiten im EG; Raum 023 und Raum 024

1.2. Arbeitszeiten für Gewerke/ Regel- und ggf.
Sonderzeiten
Regelarbeitszeitfenster für Gewerke: MO - FR, 7:00 bis
18:00
UhrZeitfenster für lärmintensive Arbeiten: MO und DI
ganztägig (07:00 -
18:00) und MI - FR im Zeitraum von 07:00 - 11:00
UhrLärmintensive
Arbeiten außerhalb dieser Zeitfenster müssen bei der
Objektüberwachung/örtlichen Bauleitung rechtzeitig
angemeldet werden.
1.3. Besondere Belastungen
Für die Bauarbeiten wird kein Parkplatz durch den AG
vorgesehen.
In der Ebene -1 Tiefgarage (neben der Anlieferung)
gibt es öffentliche,
mit Parkautomat bewirtschaftete Parkplätze.

zu beachten:
Während der Baumaßnahmen ist der Museumskomplex mit
städtischer Galerie
(Bauteil C) und Eingangshalle (Bauteil B) weiterhin im
normalen Betrieb
und somit MI - SO 11 bis 18 Uhr für Besucher
zugänglich.

In den o.g. Zeitfenstern ist Lärmbelästigung zu
minimieren, Anlieferung
und Zutritt durch den Haupteingang des Museums sollte
vermieden werden.

1.4. Denkmalschutz
Das Amtshaus (Bauteil A Geschichtsmuseum) wurde 1910
errichtet und 1986
unter der Bezeichnung Freiherr-vom-Stein-Straße
15/Sauerfelder Straße 14
in die Denkmal-Liste der Stadt Lüdenscheid unter der
laufenden Nummer 53
eingetragen. Alle Bauarbeiten sind unter größter
Sorgfalt auszuführen.
Beschädigungen an der Bausubstanz müssen unbedingt
vermieden werden. Die
angrenzenden Bauteile, Wege, Freiflächen und Fassaden
dürfen im Rahmen
der Transporte und Bauarbeiten weder beschädigt noch
verunreinigt
werden. Organisation und Technologie der Leistungen
sind entsprechend
darauf abzustimmen und die Aufwendungen für
Schutzmaßnahmen im Sinne der
ATV DIN 18299 entsprechend in den Einheitspreisen zu
berücksichtigen.

1.5. Verkehrsverhältnisse auf der Baustelle
Die Zufahrt der Baustelle, Organisation der Anfahrt
und Erschliessung
der Baustelle erfolgt eigenverantwortlich durch die
ausführende Firma in
Abstimmung mit der Objektüberwachung, gemäß
Baustelleneinrichtungsplan.

Die Anlieferung erfolgt über die Zufahrt zur
öffentlichen Parkgarage
über die Freiherr-vom-Stein-Straße. Der vor der
Parkgarage seitlich
separat angeordnete Anlieferungsbereich ist überdacht
(li.H. ca. 3,50m)
und verfügt über eine Anlieferungsrampe (H ca. 1,0m).
Unmittelbar hinter der Anlieferungstür (210(H) x
197(B) cm) ins Gebäude
(BTA) befindet sich ein Aufzug. Im Alltagsbetrieb
dient dieser der
Beförderung von Personen (Besucher/Mitarbeiter) und
Museumsexponaten.
Für die Umbauphase kann der Personenaufzug mit
folgenden technischen
Daten: 109(B) x 218(T) x 223(H) cm, 1000 kg, 13
Personen
zum temporären Transport von Materialien genutzt
werden. Dieser ist
jedoch zwingend vor Beschädigung zu schützen.
Des Weiteren laufen parallel im Gebäude mehrere
Baumaßnahmen, so dass
die Anlieferungszone immer wieder freigemacht werden
muss. Die
Anlieferungszeiten sind wegen der Koordination der
Bedarfe mit der
örtlichen Bauleitung abzustimmen.

siehe Abb 1 und Abb 2
Plananlage: MUS_BauSt
Einr_100_Baustelleneinrichtungsplan

1.6. Für den Verkehr freizuhaltende Flächen
Die Anfahrbarkeit der Baustelle muss dauerhaft und zu
jedem Zeitpunkt
gewährleistet sein. Dies ist in der allgemeinen
Bauablaufplanung zu
berücksichtigen. Des Weiteren muss die Anfahrbarkeit
durch die Feuerwehr
jederzeit sichergestellt sein. Sperrung öffentlicher
Flächen bedarf der
Abstimmung mit der Bauleitung und muss vom AN als Teil
der
Verkehrssicherung für eigene Zwecke beantragt werden.

1.7. Personalräume
Ein Arbeitsraum im Amtshaus (BTA) und WCs wird dem
Auftragnehmer zur Verfügung
gestellt.

1.8. Anschlüsse
Baustrom- sowie Bauwasseranschlüsse
(Versorgungsanschlüsse), werden dem
Auftragnehmer bauseits zur Verfügung gestellt.

1.9. Immissionsschutz
Alle Arbeiten sind lärmreduzierend auszuführen. Zur
Herabsetzung der
Lärmbelästigung sind geräuscharme Geräte bzw.
lärmdämpfende Zusatzgeräte
und Vorrichtungen nach den jeweils geltenden
Richtlinien einzusetzen.
Lärmintensive Arbeiten müssen mit der
Objektüberwachung abgestimmt
werden.

1.10. Erschütterungsschutz
Die eingesetzten Baugeräte müssen dem jeweiligen Stand
der Technik
entsprechen. Dies bedeutet z.B., dass die Baugeräte
keine
Erschütterungen erzeugen, sofern dies nicht mit dem
bestimmungsgemäßen
Gebrauch verbunden ist (d.h. zum Beispiel, dass
Baugeräte mit
rotierenden Teilen ausgewuchtet sind). Vor allem in
Gebäudenähe ist die
Ausbreitung von Schwingungen und Erschütterungen auf
ein Mindestmaß zu
reduzieren. Es sind also nur Baugeräte einzusetzen,
deren Vibrationen
die angrenzenden Gebäude inkl. Einrichtungen nicht
gefährden. Alle
Arbeiten sind vorab anzumelden und mit der
Objektüberwachung
abzustimmen.

1.11. Entsorgung von Materialien
Die Entsorgung erfolgt nach den in NRW geltenden
Gesetzen, Verordnungen
und Richtlinien, insbesondere der
Gewerbeabfallverordnung. Der AN hat
eigenverantwortlich sinnvolle, zugelassene und
geeignete Entsorgungswege
zu wählen und umzusetzen. Insgesamt gilt der Grundsatz
"Recycling vor
Deponie". Der AN hat die ordnungsgemäße Entsorgung
aller Reststoffe
schriftlich zu bestätigen.

2. Angaben zur Ausführung

2.1. Arbeitsabschnitte und Bauablauf
Die Arbeiten erfolgen unter laufendem Betrieb des
Museumskonplexes. Bei
Bedarf sind die Arbeiten den zeitlichen Maßgaben des
Ausstellungsbetriebs anzupassen (vgl. 1.2).

zu beachten:
Während der Baumaßnahmen sind Bauteil B+C des
Museumskomplexes
weiterhin im normalen Betrieb und MI - SO 11 bis 18
Uhr für Besucher
zugänglich. Das Geschichtsmuseum (BTA) ist im EG-1.OG
für Besucher
gesperrt. Die Verwaltung im 2.OG ist besetzt.

In den o.g. Zeitfenstern ist Lärmbelästigung zu
minimieren, Anlieferung
und Zutritt durch den Haupteingang des Museums sollte
zu diesen Zeiten
vermieden werden.

Erforderliche Arbeitsabschnitte und
Arbeitsunterbrechungen sind zu
berücksichtigen. Die Anlieferungen von (Groß-) Geräten
müssen angemeldet
werden. Eine Genehmigung für die Anlieferung von
Großgeräten und die
Abstimmung diesbezüglich ist eigenverantwortlich durch
den Auftragnehmer
durchzuführen. Vor Ort sind nur sehr geringfügige
Lagerkapazitäten
vorhanden.

2.2. Denkmalschutz
Der Schutz des denkmalgeschützen Gebäudes besitzt
höchste Priorität!
Die Arbeiten haben unter fachlicher Begleitung der
Dienststelle des
Denkmalamtes zu erfolgen.

2.3. Personal
Die gesamten Arbeiten für die Herstellung der Leistung
müssen als
Mindestanforderugng von einem fachkundigen Polier
geleitet und
beaufsichtigt werden. Die Kosten hierfür sind in die
Einheitspreise
einzurechnen. Ein personeller Wechsel ist dem AG
frühzeitig anzuzeigen.

2.4. Planunterlagen
Der Auftragnehmer erhält für die Ausführung seiner
Bauleistungen die
erforderlichen Pläne und sonstigen Unterlagen nur in
digitaler
Ausfertigung.

2.5 Aufmaß/ Übereinstimmung
Die Ausführungspläne sind vom Auftragnehmer vor Beginn
der Arbeiten vor
Ort auf Übereinstimmung mit den Detailplänen, sowie
den örtlichen
Gegebenheiten zu überprüfen. Für alle Bauteile ist vor
Ausführung ein
Aufmaß zu erstellen. Bei Abweichungen ist die
Objektüberwachung
unverzüglich zu informieren. Der AN hat die mit seiner
Leistung in
Zusammenhang stehenden Vorleistungen mit einem
ausreichendem Vorlauf von
mindestens 14 Tagen vor Beginn seiner Tätigkeit zu
prüfen und
Abweichungen unverzüglich der Bauleitung zu melden.

2.6 Terminplanung/ Bauablauf
Vor Baubeginn ist der Auftragnehmer verpflichtet,
seine eigenen
Bauabläufe detailliert auf Grundlage der
mitgelieferten Pläne
darzustellen und einen Nullablaufplan seines
Leistungsbildes in
detaillierte, zeitliche Abschnitte zu unterteilen,
vorzulegen und mit
der Objektüberwachung des Auftraggeber abzustimmen.
Die Erfordernisse
der übrigen an der Baustelle gegebenenfalls
beschäftigten Firmen müssen
berücksichtigt werden. In Anbetracht der
Gesamtausführungstermine des
Bauvorhabens  sowie parallel verlaufenden Maßnahmen
muss damit gerechnet
werden, dass mehrere Gewerke gleichzeitig auf der
Baustelle tätig sind.
Alle Behinderungen und Aufwendungen, die sich hieraus
ergeben, sowie die
Randbedingungen der gegebenen Platzverhältnisse sind
in der Kalkulation
zu berücksichtigen.

2.7 Transporteinrichtungen und Gerüste
Die Mitbenutzung von Transporteinrichtungen durch
andere am Bau tätige
Firmen darf grundsätzlich kein Auftragnehmer ablehnen,
soweit dies die
Durchführung der eigenen Arbeiten nicht behindert. Das
Entgelt für die
Mitbenutzung ist zwischen den Firmen ohne Einschaltung
der Bauleitung zu
regulieren. Gerüste und sonstige Einrichtungen, die
ein Auftragnehmer
für die Durchführung seiner Leistungen erstellt hat,
können auch von
anderen am Bau tätigen Unternehmen benutzt werden,
soweit dies die
Durchführung der eigenen Arbeiten nicht behindert. Es
gilt die gleiche
Entgeltregelung.

2.8 Aufsichtsbehörden
Anweisungen der Aufsichtsbehörden an den Auftragnehmer
sind dem
Auftraggeber sofort zu übermitteln. Ebenso die
Ansprüche Dritter wegen
Auswirkungen der Arbeiten des AN.

2.9 Rechnungen
Rechnungen sind als Abschlags-, Teil- oder
Schlussrechnungen zu
kennzeichnen und fortlaufend zu nummerieren. Je
Auftrag ist nur eine
Schlussrechnung möglich. Rechnungen sind kumuliert und
mit fortlaufendem
Aufmaß gem. Abstimmung mit dem AN und der
Objektüberwachung
aufzustellen. Bei der Abrechnung der Leistungen sind
die gleichen
Positionsnummern wie im Leistungsverzeichnis zu
verwenden. Bevorzugt
soll die Abrechnung durch Austausch von elektronischen
Datenträgern
erfolgen.

*Hinweis*
1. Lage / Adresse Gebäude:

58511 Lüdenscheid, Sauerfelder Str. 14-20
Bauteil A - Geschichtsmuseum (ehem. Amtshaus)

2. Lage / Räume:

Folgende Räume sind flächig oder punktuell betroffen:
Raum 023, Raum 024,

3. Beschreibung der Maßnahmen:

Der 1988 eröffnete sowie unter Denkmalschutz gestellte
Museumskomplex wurde 1985 behördlich
genehmigt.  Dieser besteht aus 4 Gebäudeteilen; dem
ehemaligen Amtshaus von 1910 [BT A], einem
Glasverbindungsbau von 1986 [BT B], der Städtische
Galerie von 1906 [BT C] sowie der überdachten
Einstellplätze und Anlieferung von 1986 [BT D]. Ein
Brandschutzkonzept zu dieser Genehmigungsplanung
existiert nicht.

Die Kücheneinrichtung ist aus dem Jahr ebenfalls aus
dem Eröffnungsjahr (1988) und soll komplett erneuert
werden.

*Hinweis*
Allgemeine Hinweise und Vorbemerkungen

Befestigungs- und Verbindungsmittel müssen
entsprechend dem jeweiligen Verwendungszweck
und gemäß den Anforderungen ausgewählt werden.
Bei der Auswahl sind die hierfür gültigen Normen
und der aktuelle "Stand der Technik" zu
berücksichtigen und zu befolgen.

Nebenleistungen und Hilfsstoffe sowie die
Bereitstellung aller notwendigen Werkzeuge,
Leitern, Gerüste, Hebebühnen etc. sind in die EP
einzukalkulieren und werden nicht gesondert
vergütet.

Bei der Montage anfallender Staub muss direkt
beim Bohren abgesaugt werden. Restspuren sind
unmittelbar durch den AN zu beseitigen.
Insbesondere sind fertige Oberflächen vor
Beschädigung zu schützen. Dazu notwendige
Maßnahmen sind einzukalkulieren und werden nicht
gesondert vergütet.

Die gelieferten Teile müssen in einem sauberen
Zustand montiert werden.

Der Auftragnehmer unterliegt der
Koordinierungspflicht. Dazu gehört die Abstimmung
mit anderen beteiligten Gewerken, insbesondere mit
den Firmen, die ggf. die Elektrogeräte bereitstellen.
Weiterhin sichert der Auftragnehmer zu, alle
anfallenden Schnittstellen zwischen seinem und den
angrenzenden Gewerken eigenverantwortlich zur
Gewährleistung der vollen Funktionsfähigkeit der
von Ihm zu erbringenden Leistung abzuklären.

Konstruktion und Materialien

Die vollständige Konstruktionsplanung sowie die
Werk- und Montageplanung ist durch den AN für
das an ihn beauftragte Gewerk zu erstellen. Die
nachfolgende, in die jeweiligen Positionen
einzukalkulierende, nicht gesondert vergütete
Inhalte sind vor Montagebeginn vorzulegen:

- Auswahl und Dicke der vorgegebenen Materialien
(Metall-, Holz, Glas, etc.) entsprechend den
statischen und konstruktiven Erfordernissen und
Gegebenheiten;

- alle konstruktiven und sonstigen Schraub-, Leim-,
Dübel- oder sonstiger Verbindungen;

- die Auswahl passender, für den Einbau in die
einzelnen Möbel-Elemente geeigneter
Systembauteile wie Einbauleuchten, Schlösser und
Verschlüsse, Beschläge etc.;

- die Erstellung sämtlicher Ausführungs- und
Detailzeichnungen bzgl. der eigenen Leistung;

Sämtliche dem Leistungsverzeichnis beigefügten
Detailzeichnungen dienen zur Beschreibung der
Möbel sowie der Kalkulationshilfe für den Bieter und
ersetzen nicht die eigene Konstruktionsplanung
bzw. die Werkstatt- und Montagezeichnungen.

Die Werkstatt- und Montageplanungen sind dem
Architekten / Planer vor Ausführung der Arbeiten in
2-facher Ausfertigung als Papierpläne zur Freigabe
vorzulegen.

Die Kosten hierfür hat der AN in die Positionen
einzukalkulieren.

Verlangt die Qualität der Werkplanung des AN
weitere Plandurchläufe, gehen diese ebenfalls zu
seinen Lasten.

Allgemeine Angaben zur Montage der Möbel

Vor der Montage der Einbaumöbel oder dem
Aufstellen der Möbel soll ein Ortstermin mit der
Bauleitung stattfinden.

Alle Montagen müssen nach Herstellervorschriften
erfolgen.

Sobald vorhandene Möbelstücke oder eingebaute
Teile verschmutzt werden, sind diese zu reinigen.

Der AN muss sich alle für seine Leistungen
erforderlichen Höhenpunkte selbst einmessen und
mit der Bauleitung abstimmen.

weitere Hinweise:

Miteinzukalkulieren ist:

Mehraufwand aufgrund erhöhter
Hygienevorschriften, gemäß Empfehlung des
Ministerium für Arbeit, Gesundheit und Soziales des
Landes NRW.

*Hinweis*
Technische Vorbemerkungen  Edelstahlküchen (Material
CNS 1.4301)
Allgemeines
Alle Bestandteile der Küchenmöbel,
Arbeitsplatten,Untergestelle,
Verkleidungen etc. sind in rostfreiem Edelstahl
CNS-Nr. 1.4301
auszuführen. Die Ausführung erfolgt nach den
einschlägigen
Normen, insbesondere der Edelstahl-Verarbeitung,
Hygieneanforderungen und Objektkonstruktion. Vor
Herstellung
und Montage sind Maße am Bau vom Auftragnehmer
aufzunehmen. Einarbeitungen, Anschlüsse, Wandanschlüsse
sind bauseits mit herzustellen beziehungsweise
anzupassen.

Material & Verarbeitung
Material: Chromnickelstahl, Werkstoff-Nr. 1.4301,
Oberfläche
typischerweise matt geschliffen. Ecknähte durchgehend
verschweißt und verschliffen." Materialstärke: je nach
Funktion
(z. B. Arbeitsplatte, Verkleidung, Unterbau)
mindestens 1,5 mm
oder
Konstruktive Elemente (Profile, Untergestelle) sind
ebenfalls in
CNS 1.4301 oder gleichwertigem Edelstahl auszuführen,
stabil
und für den Einsatz in gewerblicher Küche geeignet.
Schweißarbeiten: Verbindungen sind fugenlos
verschweißt und
verschliffen Kanten: Sichtkanten sind entgratet, ggf.
umgekantet,
um Verletzungsgefahr auszuschließen.

Arbeitsplatten / Tischplatten
Arbeitsplatten in CNC gefertigter Ausführung mit
Mindestmaterialstärke wie im LV beschrieben. Unterbau
mit
stabiler Trägerplatte oder Verstärkung aus
Edelstahl-Profilen
oder entsprechendem Material.
Hinterkante zur Wand: Aufkantung wie im LV angegeben
als
Fett- und Spritzschutz.
Anschlussdetails: Übergänge zu Geräten, Spülen,
Maschinen
sind sauber eingefasst; Tropfkanten oder Aufkantungen
sind
auszuführen. Material und Verarbeitung müssen
gewerbliche
Nutzungen standhalten.
Schraub-/Montage Füße: Höhenverstellbar ausgeführt.

Untergestelle, Verkleidungen, Side und Rückwände
Schrankgehäuse, Verkleidungen: komplett aus Werkstoff
1.4301, Materialstärke 1,5mm
Ecken schlag- und reparaturfreundlich gerundet, Fugen
auslaufgeschützt oder geschweißt, keine offenen
Stoßfugen im
hygienerelevanten Bereich.

Hygiene, Reinigung und Korrosionsschutz
Zubehör und Anschlussbereiche: Rohrleitungen,
Armaturen,
Geräteunterbauten etc. in Edelstahl oder
korrosionsbeständig
auszuführen oder durch bauseitige Maßnahmen zu
schützen.
Oberflächenfinish: matt geschliffen oder gebürstet,
keine stark
polierten Flächen, um Fingerabdrücke, Mikrokratzer und
Reinigungsmittelspuren zu minimieren.

Montage, Toleranzen, Abschlüsse
Montage auf Maß entsprechend den bauseitigen Angaben;
Einarbeitungen, Anschlüsse (Wasser, Abfluss, Elektro)
sind
bauseits vorbereitet.
Schnittstellen Wand/Boden: Hinterkante Aufkantung,
Spritzbleche, abschließende Profile sind inkl. Montage
zu liefern.
Abschlüsse an sichtbaren Stellen: Sockelblenden,
Kantenleisten,
eingeschweißte Kantprofile dauerelastisch zu verfugen.
Alle gelieferten und montierten Arbeiten müssen vor
Übergabe
gereinigt und betriebsbereit sein.

Leitfabrikate:
Soweit konkrete Fabrikate genannt werden, handelt es
sich um
zulässige Leitfabrikate. Technische, wirtschaftliche,
optisch und
funktional gleichwertige Produkte sind zugelassen.
Werden die
entsprechemden Felder für solche alternativen Produkte
nicht
ausgefüllt, sichert der Bieter damit zu, das
Leitfabrikat
anzubieten.

### Titel 01 Küchenmöbel

**01.1 Arbeitstischanlage Kochen**
Arbeitstischanlage Kochen
Arbeitstischanlage für:
Kochen /Kaffee

Ausführung:
Küchenzeile aus CNS 1.4301 Edelstahl
CNS Rahmengestell
Abmessungen:
3,85 m x  0,60 x 90

Arbeitplatte:
Abmessungen ca. 3,85 m x 0,60 x 0,05
Aufkantungen Rechts, Links und zur Wand

Material CNS 1.4301

Inclusive Aussparung für
- Induktionskochfeld
- Instalationsdurchführungen.

Liefern und montieren
Menge: 1,000 St

**01.2 Schubladenblock unterhalb Kochfeld,**
Schubladenblock unterhalb Kochfeld,

Abmessungen :
Breite :  1,00 m
Tiefe:  0,50 m
Höhe  0,90 m

Schubladen:
- Anzahl 2
- herausnehmbar
- Belastbarkeit min. 30 KG

Liefern und montieren
Menge: 1,000 St

**01.3 Flügeltürenschrank unterhalb der Kaffemaschine**
Flügeltürenschrank unterhalb der Kaffemaschine

Abmessungen:

Breite :  1,00 m
Tiefe:  0,50 m
Höhe  0,85 m

eine Seite Installationsfach
eine Seite geschlossenes Fach mit festem Grundboden
und höhenverstellbaren Zwischenboden

Liefern und montieren
Menge: 1,000 St

**01.4 Flügeltürenschrank**
Flügeltürenschrank

Abmessungen

Breite :  1,00 m
Tiefe:  0,50 m
Höhe  0,85 m

geschlossenens Schrankfach
mit festem Grundboden und höhenverstellbaren
Zwischenboden

Liefern und montieren
Menge: 1,000 St

**01.5 Frontschrank**
Frontschrank

Frontschrank zur Kochzeile
Schrank ohne Arbeitplatte
mit festem Grundboden
zum Einbau unter der Arbeitplatte.

Abmessungen:

Breite :  1,30 m
Tiefe:  0,38 m
Höhe  0,85 m

Liefern und montieren
Menge: 1,000 St

**01.6 Tresen**
Tresen

über Eck Tresen

Abmessungen:
Schenkel A = 1330 x 820 x 900 mm

Schenkel B = 1330 x 1000/500 x 900 mm

CNS Rahmen gestell mit Vorbereitung Granitabdeckung und
Frontbekleidung

Schenkelunterbau  A
Offenes Fach mit Grundboden
Schenkelunterbau B
Offenes Fach zur Aufnahme eines Kühlmöbels

Liefern und montieren
Menge: 1,000 St

**01.7 Tresenverkleidung**
Tresenverkleidung

Frontbekleidung mit Unterkonstruktion an
Edelstahlkorpus
angehängt

Oberflächenmaterial:
Tischlerplatte gastseitig mit Schichtstoff Melamin
belegt
Farbe: in Anlehnung Farbkonzept Museum
Kanntenmaterial 2mm ABS als Feuchtigkeitsschutz

Liefern und montieren
Menge: 1,000 St

**01.8 Granitabdeckung für Tresenauflage**
Granitabdeckung für Tresenauflage

Granitabdeckung  Nero Assoluto für Tresen

Granitabdeckung  d = 3 cm
Sichtkante  d = 5 cm
Auggelegt und Verklebt auf
Unterkonstruktion
Tischlerplatte  d = 2 cm

inclusiv Aussparung und Anarbeiten an die Kühlvitrine
Pos
inclusiv Anarbeiten an die vorhandene Pfeiler

Abmessungen: wie Tresen Unterbau

Liefern und montieren
Menge: 1,000 St

**01.9 Glasaufsatz für Tresen**
Glasaufsatz für Tresen

Glasaufsatz auf CNS Ständer, 1 Etage

Abmessungen:
Breite :  1,33 m
Tiefe:  0,30 m
Höhe  0,30 m

liefern und montieren
Menge: 1,000 St

**01.10 Wandschrank**
Wandschrank
Wandschrank Material CNS

Abmessungne:

Breite :  1,40 m
Tiefe:  0,365 m
Höhe  0,650m

mit festem Grundboden und höhenverstellbaren
Zwischenboden

Liefern und montieren
Menge: 2,000 St

**01.11 Wandbord 2 etagig**
Wandbord 2 etagig

Bord Material.:
CNS 1,00 mm

Abmessungne:

Breite :  1,60 m
Tiefe:  0,30 m

3-seitige Abkantung h= 40mm

liefern und an der Wand montieren
Menge: 1,000 St

**01.12 Wandbord 3 etagig**
Wandbord 2 etagig

Bord Material.:
CNS 1,00 mm

Abmessungne:

Breite :  1,60 m
Tiefe:  0,30 m

3-seitige Abkantung h= 40mm

liefern und an der Wand montieren
Menge: 2,000 St

**01.13 Edelstahlstandspüle**
Edelstahlstandspüle

Edelstahlstandspüle Portionierspüle Modell 12

Ausführung:
Material: Edelstahl 18/10
Abmessungen:
220 x 100 x 137 mm

ohne wasserzulauf

liefern
Menge: 1,000 St

**01.14 Arbeitstischkombination I**
Arbeitstischkombination

Arbeitstischkombination mit 1 Spülbecken und1
Mischbatterie

Unterkonstruktion
Material:  CNS 1.4301
Breite :  2,80 m
Tiefe:  0,70 m
Höhe  0,85 m

Unterbau:
- Flügeltütrenschrank
mit Grundboden
- Kippfach mit herausnehmbaren Müllbehälter aus
Kunststoff
- als Spültisch mit höhenverstellbaren Füßen

Tischplatte
Materialdicke : 1,5 mm
3-seitige Aufkantung  50 mm
mit umlaufendem Wulstrand

Abmessungen:
Breite :  1600 mm
Tiefe:  700 mm
Höhe  50 mm

Einschließlich Bohrungen für
- 1 x Standarmatur
-  Einschweißbecken 500x400x250 mm
in Tschplatte geschweißt und geschliffen
- SW- Ablauf 2 "

Einbauort

Raum 024

liefern und montieren
Menge: 1,000 St

**01.15 Arbeitstischanlage II Vorbereitung**
Arbeitstischanlage Vorbereitung
Arbeitstischanlage als "L" übereck
Arbeitstischkombination mit 1 Spülbecken und1
Mischbatterie

Arbeitstischanlage für:
Vorbereitung

Ausführung:
Küchenzeile aus CNS 1.4301 Edelstahl
CNS Rahmengestell
Abmessungen:
3,20/1,20 m x  0,70 x 90
Einschließlich Bohrungen für
- 1 x Standarmatur
-  Einschweißbecken 500x400x250 mm
in Tschplatte geschweißt und geschliffen
- SW- Ablauf 2 "

Arbeitplatte:
Abmessungen ca. 3.20/1,20 m x 0,60 x 0,05
Tischplatte
Materialdicke : 1,5 mm
3-seitige Aufkantung  50 mm
mit umlaufendem Wulstrand

Material CNS 1.4301

Unterbau:
- Flügeltütrenschränke
mit Grundboden
- hinter der Spüle
- Kippfach mit herausnehmbaren Müllbehälter aus
Kunststoff
- 1 Schubladenblock je 3 Kastenschubladen
- Schubladen herausnehmbar
Abmessungen:
Breite :  450 mm
Tiefe:  650 mm
Höhe  850 mm

- vorne offener Schrank mit Grundböden un verstellbaren
Zwischenböden

Abmessungen:
Breite :  1200 mm
Tiefe:  650 mm
Höhe  850 mm

Liefern und montieren
Menge: 1,000 St

**01.16 Arbeitstischanlage III Vorbereitung**
Arbeitstischanlage Vorbereitung
Arbeitstischanlage als "L" übereck

Arbeitstischanlage für:
Vorbereitung

Ausführung:
Küchenzeile aus CNS 1.4301 Edelstahl
CNS Rahmengestell
Abmessungen:
1,00/1,10 m x  0,70 x 90

Arbeitplatte:
Abmessungen ca. 1,00/1,10 m x 0,60 x 0,05
Tischplatte
Materialdicke : 1,5 mm
3-seitige Aufkantung  50 mm
mit umlaufendem Wulstrand

Material CNS 1.4301

Unterbau:
- Flügeltütrenschränke
mit Grundboden
- 1 Schubladenblock je 3 Kastenschubladen
- Schubladen herausnehmbar
Abmessungen:
Breite :  950 mm
Tiefe:  650 mm
Höhe  850 mm

- vorne offener Schrank mit Grundböden un verstellbaren
Zwischenböden

Abmessungen:
Breite :  1000 mm
Tiefe:  650 mm
Höhe  850 mm

Liefern und montieren
Menge: 1,000 St

**01.17 Stand- Geschirrwaschbrause 1/2**
Stand- Geschirrwaschbrause 1/2

Stand Geschirrwaschbrause 1/2

Ausführung:
- Einlocharmatur
- Ellenbogenbedienung
- Schwenkarm 225 mm
- Edelstahlschlauch:
- Durchflussmenge 16/25 l/min

Abmessungen
b = 79 mm
t = 595 mm
h = 1050 mm

Einbauort
Raum 023
Raum 024

liefern, montieren und anschließen
Menge: 2,000 St

**01.18 Unterbau für Geschirrspüler**
Unterbau für Geschirrspüler

Material: CNS

Abmessungen:
Breite :  0,755 m
Tiefe:  0,60  m
Höhe  0,38  m

Aufstellort
Raum 024

liefern und montieren und anschließen
Menge: 1,000 St

**01.19 Untergestell für Combidämper**
Untergestell für Combidämper

Material:
cns

Abmessungen

b = 860 mm
t =703 mm
h = 945 mm

liefern und aufstellen
Menge: 1,000 St

### Titel 02 Küchengeräte

**02.1 Einbau Elektro Induktionsfeld**
Einbau Elektro Induktionsfeld

Autakes Flexinductions Kochfeld mit
Flex- Bedienung

Ausstattung:
- Einbau-Kochfeld
- Anzahl der Kochzonen:  5
- Grillfunktion Kochstelle
- Glaskeramik
- Beheizungsart: Elektrokochfeld
- Abmessung:  51 x 918 x 546 mm
- Restwärmeanzeiger
- Lage der Steuerung: Vorne
- Oberflächenmaterial: Glaskeramik
- Oberflächenfarbe. Schwarz/ Edelstahl
- Rahmenfarbe Edelstahl

Leifabrikat:

Neff T59TT60No
oder Gleichwertig

gewähltes Fabrikat:

'.........'
vom Bieter auszufüllen

Liefern und in die Arbeitstischanlage einbauen und
anschließen
Menge: 1,000 l

**02.2 Schräg Wandesse**
Schräg Wandesse
mit Umluftbetrieb

Technische Daten:
- Bauart Wandmontage
- Mindesthöhe zur Kochstelle : 450 mm
- Mindesthöhe Anschlusskamin: 750 mm
- Steuerung: elektrisch
- Regelung: 3 stufig + 2 Intensiv Leistungsstufen
- Lüftungsleistung bei höchster Normalstufe Abluft:
441 m²/h
- Gebläseleistung bei Intensivstufe- Abluftbetrieb:
1007 m²/h
- Anzahl LED Beleuchtung 2
- Geräusch max 51 db(A)
- Material Fettfilter: Edelstahl Waschbar
- Gebläsenachlauf 10 min.

Leitfabrikat:
Siemens Schräg Wandesse
Siemens LC91 KLT60

oder Gleichwertig

gewähltes Fabrikat:

'.........'
vom Bieter auszufüllen

Liefern einbauen und anschließen
Menge: 1,000 St

**02.3 Kühlaufsatzvitrine**
Kühlaufsatzvitrine

Kühlaufsatzvitrine mit Käteaggregat und Steuerung
Umluft-Kühlvitrine mit allseitiger Isolierverglasung
zum Kühlen von Kuchen Torten und Sancks
Kundenseitig mit eckigen Glasaufbau

Glasböden höhenverstellbar
zur Präsentation schräg einstellbar
Platz für min. 9 Torten

Abmessungen
Breite ca. 1000 x 900 mm
passend auf Tresen pos.

Technische Daten
- Eingebauter Temperaturfühle
- Abtaubegrenzungsfühlerr
- Käteaggregat 370 W/-10° VT
- Temperarur < 5° bei 25°/60% rel Luftfeuchte
- Klimaklasse 3 nach DIN EN ISO23953
- Abtau- Temperatursteuerung
- Kondenswasserschale mit Ablaufverschraubung
-Kundenseitig und seitlich mit Isolierverglasung aus
Sicherheitsglas
- Schiebetür

Leitfabrikat:
Wiha Kühlvitrine ECO710 E BE
oder gleichwertig

Gewähltes Fabrikat

'.........'
vom Bieter auszufüllen.

inclusive Kühlmaschine auf Konsole
incl. sämtlicher Leitungen

Gewähltes Fabrikat

'.........'
vom Bieter auszufüllen.

Liefern- montieren und anschließen
Menge: 1,000 St

**02.4 Umluft Kühltisch**
Umlift Kühltisch

Umluft- Kühltisch mit Edelstahl-Arbeitsplatte
Unterbau: 1 Tür, 2 Schubladen
Temperatur:  +2° - + 8 °C
Kältemittel R606a

Abmessungen

Breite :  0,90 m
Tiefe:  0,70 m
Höhe  0,87 m

Fabrikat:
'.........'
vom Bieter auszufüllen

Liefern und anschließen
Menge: 1,000 St

**02.5 Geschirrspülmaschine**
Geschirrspülmaschine

Geschirrspülmaschine
Ausführung
- elektronische Steuerung
- Ablauf- und Klarspülpumpe
- Spülmitteldosierer
- Spülzyklus 60/180 sek

Abmessungen:
Breite :  0,575 m
Tiefe:  0,600 m
Höhe  0,835 m

Korbgrößen:
- bis 500x500 mm
- Einschubhöhe max.

Gewählte Fabrikat:

 '.........'
Vom Bieter auszufüllen

Aufstellort:
Raum 024

liefern, einbauen und anschließen
Menge: 1,000 St

**02.6 Umluft Gewerbekühlschrank**
Umluft Gewerbekühlschrank

Umluft Gewernbekühlschrank 641 Liter

Aufstellart:
- Standgerät

Öffnungssystem:
- eine Volltür

Temperaturberreich:
von +/- 0 bis 8C

Aussenmaterial:
-Edelstahl 3-seitig

Innenmaterial
-Kunststoff weiss

Anschlussart: 230V- Stecker

Kühlung:
-Umluft mit Abtauautomatik

Kältemittel:
R600a/GWP 3

Aufstellort:
Raum 023 (Treppe)
Raum 024

Leitfabrikat:
KBS 702 U CHR
oder gleichwertig

gewähltes Fabrikat:
'.........'
vom Bieter auszufüllen

liefern, montieren und anschließen
Menge: 2,000 St

**02.7 Umluft Kühltisch**
Umluft Kühltisch
Umluft Kühltisch mit Unterbau
Geeiignet für GN 1/1 Behälter

Ausführung:
Kühlung: statisch
Temperatur +2°- +8°C
Kältemittel R606a
Material Edelstahl 18/10
Arbeitsplatte Edelstahl
Unterbau:
1 Tür
2 Schubladen

Abmessungne:
Breite :  0,80 m
Tiefe:  0,70 m
Höhe  0,87 m

gewähltes Fabrikat:
'.........'
vom Bieter auszufüllen

liefern, montieren und anschließen
Menge: 1,000 St

**02.8 Elektro-Combi-Dämpfer**
Elektro-Combi-Dämpfer
nach DIN 18866

Kapazität:
- Tischgerät für 6 x 1/1 GN
- 30-80 Essen /Tag

Material:
CNS

Steuerung:
- Touchscreen
- Reinigungs programm
- Entkalkungsprogramm
- Kerntemperaturfühler
- Handbrause
- intelligentes Kochsystem

Abmessungen:
b = 850 mm
t =  ca. 770 mm
h = ca. 755 mm

gewähltes Fabrikat:

'.........'
vom Bieter auszufüllen

liefern, aufstellen und anschließen
Menge: 1,000 St

**02.9 Kondensationshaube**
Kondensationshaube

für Elektro-Combi-Dämpfer
für Position 02.8

Material
CNS

Abmessungen.
b = 854 mm
t = 885mm
h = 313 mm

gewähltes Fabrikat:

'.........'
vom Bieter auszufüllen

liefern, montieren und anschließen.
Menge: 1,000 St

### Titel 03 Sonstige Maßnahmen / Planungunterlagen

**03.1 Kosten für Planungsunterlagen**
Kosten für Planungsunterlage einer Küchenplanung
in Erstellung von kompletten Planunterlagen für die im
Leistungsverzeichnis/Angebot beschriebene
Kücheneinrichtung
nach Vorgabe des Bauherrn
oder Architekten:

- Installationspläne (Ausführungspläne)
Elektroinstallation 230/400V, EDV,
- Installationspläne (Ausführungspläne)
Wasser-/Abwasserplaung 230/400V.
incl.  vermaßten CAD-Plänen mit Angaben zu den
Anschlüssen für die Installation benötigten
der Ver- und Entsorgungsleitungen.

Hinweis:
Es ist eine Bestandsaufnahme durchzuführen.
Ein Teil der vorhandenen Installation soll übernommen
werden.
Unter Berücksichtigung des Brandschutz in Abstimmung
mit der
Bauleitung.
Der Auftragnehmer bekommt die Gebäudepläne als
Entwurfsplanung auf Datenträger (DWG) vom AG zur
Verfügung gestellt.
Erarbeitung mit CAD-Programm nach DIN-Norm  zur
Dokumentation,  Fortschreibung und Weitergabe auf
bundesüblichen Datenträger und branchenüblichen
Formaten. Kostenersatz für Planungsunterlagen mit
CAD-Bearbeitung ist pauschal.
Menge: 1,000 pau

**03.2 Revisionsunterlagen / Dokumentation**
Revisionssunterlagen in deutscher Sprache
in 3-facher Papier Ausfertigung und 3-facher
CD-Rom mit allen Unterlagen wie folgt:

-  Schlussabnahmebescheinigung (VOB)  Fachtechnische
Schlussabnahme
-  Erklärung der Mängelfreiheit zur Fachtechnischen
Schlussabnahme
- Inbetriebnahmeprotokolle der Anlagenteile
- Einweisungsbescheinigung
- Grundrisse
  Grundrissübersicht/Installationspläne
  Detailzeichnungen / Schemata
1.4 Installation
- Gerätelisten mit Fabrikat + Typenangaben
- Montage- und Bedienungsanleitungen der
Installationen
Fabrikat + Typenangaben
- Montage- und Bedienungsanleitungen der Elektrogeräte.
Menge: 1,000 Psch

**03.3 Einweisung des Betriebspersonals in die gesamte Anlage**
Einweisung des Betriebspersonals in die gesamte Anlage
einschließlich Protokoll in 3-facher Ausfertigung.
Die Einweisung muss vor der Übergabe/Abnahme
stattfinden. Zur Einweisung muss die vollständige
Dokumentation.und sämtliche Betriebsanleitungen
vorliegen
Menge: 1,000 Stck

### Titel 04 Stundenlohnarbeiten

*Hinweis*
ZTV 01
Die in diesem Titel aufgeführten Positionen kommen nur
nach
Bedarf und auf ausdrückliche Anweisung der Bauleitung
zur
Ausführung.

Alle Stundenlohnarbeiten verstehen sich einschl.
Gestellung von
Werkzeug, Hilfsmaterialien, Bohlen und Gerüsten. Diese
sind in
die EP einzukalkulieren.

**04.1 Stundenlohn Techniker**
Stunden eines Technikers, es ist ein Mittellohn zu
kalkulieren für
evtl. erforderliche Arbeiten, die nicht im
Leistungsverzeichnis
erfasst sind und gegen Nachweis und nur auf besondere
Anweisung der Bauleitung zur Ausführung kommen
Menge: 8,000 h

**04.2 Stundenlohn Facharbeiter**
Stunden eines Facharbeiters, es ist ein Mittellohn zu
kalkulieren
für evtl. erforderliche Arbeiten, die nicht im
Leistungsverzeichnis
erfasst sind und gegen Nachweis und nur auf besondere
Anweisung der Bauleitung zur Ausführung kommen
Menge: 8,000 h

USt %: 19,00
